# 2026 Neuanlage nach Gebäudesanierung 2.BA
Angebotsaufforderung (GAEB DA XML 3.2, DA83)
Projekt: 2026 Neu
Währung: EUR
Auftraggeber: Stadt Wolfsburg, GB- Grün, Flächenbewirtschaftung und Unterhaltung, Dieselstraße 28, 38446 Wolfsburg, Telefon 05361/28-5242
Ausführungsort: Stadt Wolfsburg, GB- Grün, Flächenbewirtschaftung und Unterhaltung, Dieselstraße 28, 38446 Wolfsburg, Telefon 05361/28-5242
Benachrichtigungsort: Stadt Wolfsburg, GB- Grün, Flächenbewirtschaftung und Unterhaltung, Dieselstraße 28, 38446 Wolfsburg, Telefon 05361/28-5242
Erstellt mit: DATAflor Business/ GXML Toolbox V3.2 R20170629, DATAflor GAEBExport, 13.10.2026

## Bauvorhaben: 2026, Neuanlage nach Gebäudesanierung 2.
Bauvorhaben: 2026, Neuanlage nach Gebäudesanierung 2.BA

Theodor-Heuss-Straße 95.

- Ergänzung zum 1.BA  der Grundsanierung der Außenanlagen ca. 1500 m2
- Herstellung der Gebäudeanschlüsse mit Pflasterflächen.
- Herstellung neuer Pflasterflächen in weiteren Bereichen.
- Boden Abtrag und Entsorgung
- Rückbau des BE Fläche
- Sanierung der Zufahrtstraße im Norden
- Spielwertverbesserung

Ausführungszeitraum : Dezember 2026-Januar 2027

## Allgemeine Regelungen
Allgemeine Regelungen

Der Bieter ist gehalten sich über alle für ihn wichtigen Details zur
Angebotsabgabe umfassend zu informieren. Pläne können nach Absprache im Geschäftsbereich Grün, Dieselstraße 36, 38446 Wolfsburg eingesehen werden. Forderungen aus Unkenntnis der Baustelle werden nicht anerkannt.

Der Auftragnehmer hat sich vor Ausführung der Arbeiten über die Lage von Leitungen, Kabeln, Dränen, Kanälen u.ä. bei den zuständigen Trägern anhand der ausliegenden Bestandspläne und den dazu ergangenen Anweisungen zu richten. Leitungen sind vor Beschädigungen zu schützen.

Sämtliche vorhandene Wegeflächen befinden sich in einem
einwandfreien Zustand. Die Benutzbarkeit und die ggf. erforderlichen Absperrungen sind mit den zuständigen Stellen abzuklären.
Erforderliche Genehmigungen sind einzuholen. Verschmutzungen und Schäden sind zu vermeiden bzw. unmittelbar danach zu beseitigen, ohne das hierfür eine Vergütung erfolgt.

Der Auftragnehmer hat dem Auftraggeber den Nachweis der
Güteüberwachung der zu liefernden Stoffe und Bauteile entsprechend den betreffenden DIN-Normen zu erbringen.
Lieferscheine müssen Datum, Material, Menge und die genaue
Baustellenbezeichnung enthalten, Pflanzen müssen den
BDB-Bestimmungen entsprechen.
Alle Lieferungen von Materialien, wie z.B. Dünger, Rindenmulch,
Pflanzen, Bodenverbesserungsstoffe u.ä. sind vor dem Verarbeiten übersichtlich zähl-oder meßbar vorzulegen und vom Auftraggeber
abzeichnen zu lassen.

Mieten-Aufmaße von z.B. von der Baustelle abgesammelten
Betonresten, Steinen, Hausmüll, gemischtem Schutt aller Art o.ä. sind von Auftraggeber und Auftragnehmer gemeinsam vor Ort festzustellen, anschließend sind die unbrauchbaren Stoffe vom Auftragnehmer abzufahren, dem Auftraggeber sind entsprechende Bestätigungen der annehmenden Stellen ( z.B. Mülldeponie, Recyclingverwertungsbetriebe u.ä. ) vorzulegen.
Vom Auftragnehmer auf der Baustelle aufgestellte Abfall-Container sind gegen die unbefugte Benutzung dritter zu sichern und sofort nach Beendigung der Abräumarbeiten abzufahren.

Leistungen des Auftragnehmers, die durch den Baufortschritt nicht mehr ersichtlich sind ( wie z.B. Gräben, Dränagen, Verrohrungen, Leitungen, Baumgruben, Substrate, Abrisse aller Art, Rodungen von Gehölzen, Wurzelstöcken usw. ) sind von Auftraggeber und Auftragnehmer rechtzeitig gemeinsam festzustellen.
Die Pflicht zur rechtzeitigen Anzeige liegt beim Auftragnehmer.

Die Baustelle ist mit einem fachlich qualifizierten Anlageleiter zu besetzen. Er ist dem Auftraggeber vor Beginn der Arbeiten schriftlich zu bennnen und hat ständig als Ansprechpartner auf der Baustelle anwesend zu sein. Ein Wechsel in der Bauleitung ist dem Auftraggeber unverzüglich anzuzeigen.

Der Beginn der Arbeiten ist dem Auftraggeber rechtzeitig anzuzeigen, so dann sind die Arbeiten ohne Unterbrechung durchzuführen, witterungsbedingte oder andere Hinderungsgründe sind schriftlich mit der voraussichtlichen Dauer anzuzeigen.

Leistungsverzeichnis und Pläne sind auf der Baustelle vorzuhalten.

Der Auftraggeber behält sich vor, einzelne Positionen ganz oder
teilweise zu streichen oder zu erhöhen ohne das der Auftragnehmer
Forderungen in anderen Positionen stellen kann oder in anderer Weise einen Ausgleich erhält.

## Baustellenbeschreibung
Baustellenbeschreibung
Die AWO-Kita Detmerode befindet sich in der Theodor-Heuss-Straße 95, 38444 Wolfsburg.
Das Gebäude wurde im Jahr 2025 umfassend grundsaniert. Der Bau der Außenanlagen erfolgt in zwei Bauabschnitten. Der erste Bauabschnitt wurde bereits im Jahr 2025 ausgeführt. Die Kindertagesstätte befindet sich während der Ausführung des zweiten Bauabschnitts im laufenden Betrieb. Der Auftragnehmer hat den Baustellenbetrieb entsprechend zu organisieren und auf die Belange der Nutzer, insbesondere der Kinder und des Betreuungspersonals, in besonderem Maße Rücksicht zu nehmen.
Die vorliegende Ausschreibung umfasst die Leistungen des zweiten Bauabschnitts.
Der Arbeitsbereich ist in zwei räumlich getrennte Abschnitte unterteilt, die jeweils über separate Zugänge erschlossen werden.
Der östliche Bauabschnitt ist über eine Baustraße erreichbar. Für die Baustelleneinrichtung steht auf der Ostseite ein benachbartes Grundstück mit separater Zufahrt zur Verfügung. Die Baustelleneinrichtungsfläche ist dort vorhanden und muss anschließend zurückgebaut werden.
Der nordwestliche Bauabschnitt ist über die Theodor-Heuss-Straße zugänglich. Bei der Nutzung der Zufahrt - Rücksicht - Außer Hol-Bring Zeit.
Zum Leistungsumfang des zweiten Bauabschnitts gehören insbesondere:
- Herstellung von Gebäudeanschlussflächen in Pflasterbauweise,
-  Wiederherstellung bzw. Sanierung der Zufahrtsstraße auf der Nordwestseite (ca. 30 m²),
- Herstellung neuer Spielflächen; Schaukelkombi, Wipptier, Spielhaus, Klein-Fußballtor
- Lieferung und Einbau von Ausstattungselementen. Teilweise werden Spielgeräte an einem anderen Standort demontiert, transportiert und auf dem Grundstück der Kindertagesstätte wieder eingebaut.
- Die Pflanzarbeiten umfassen die Herstellung von Pflanzbeeten mit einer Gesamtfläche von ca. 4 m² sowie die Wiederherstellung von Pflanzbeeten mit einer Gesamtfläche von ca. 16 m². Ein Beet auf der Ostseite dient der Regenwasserrückhaltung bzw. Regenwasserversickerung. Darüber hinaus sind Bäume und Sträucher zu pflanzen, Rasenflächen herzustellen sowie Ersatzpflanzungen in den im ersten Bauabschnitt angelegten Beeten auszuführen.
- Die gesamte Pflanzfläche (von ersten sowie den zweiten BA) ist über einen Zeitraum von drei Jahren zu pflegen.
Der Ausbau, der Transport sowie der Wiedereinbau eines Holzzaunes erfolgen separat durch den Hersteller und sind nicht Bestandteil dieser Ausschreibung.
Die Entwässerung der Abtrittroste auf der Ostseite erfolgt über einen Sickerschacht.
Im Baufeld stehen überwiegend Böden der Bodenklassen 3 bis 4 an.

Baubeginn: Mitte Dezember 2026 - Anfang Januar 2027

## 2026 Neuanlage nach Gebäudesanierung 2.BA
Datum: 13.10.2026

### Bauteil 1 Baustelleneinrichtung

#### Titel 1.1 Baustelleneinrichtung

**1.1.01 Baustelleneinrichtung (BE) herstellen, vorhalten und räumen**
Baustelleneinrichtung (BE) herstellen, vorhalten und räumen

Geräte, Werkzeuge und sonstige Betriebsmittel, die zur vertragsgemäßen Durchführung der Bauleistungen erforderlich sind, auf die Baustelle bringen, bereitstellen und, soweit nicht gesondert berechnet, betriebsfertig aufstellen, einschließlich der hierfür erforderlichen Arbeiten.

Einzäunung und Sicherung der Lagerflächen als Bestandteil der Baustelleneinrichtung (BE) herstellen.

Erforderliche Baustellenanschlüsse für Strom, Wasser und Fernsprechanschluss sowie erforderliche Entsorgungseinrichtungen herstellen.

Trocken-WC-Personenkabine aufstellen und sämtliche genannten Einrichtungen für die gesamte Ausführungszeit vorhalten.

Nach Abschluss der Arbeiten sämtliche Baustelleneinrichtungen räumen. Benutzte Flächen in den ursprünglichen Zustand zurückversetzen und verunreinigte Flächen besenrein säubern.

Ein erneutes Einrichten der Baustelle bei einer eventuellen Winterunterbrechung wird nicht gesondert vergütet und ist in die Einheitspreise (EP) einzukalkulieren.
Menge: 1,000 Psch
USt %: 19,00

**1.1.02 Bauzaun liefern, aufstellen, vorhalten und räumen**
Bauzaun liefern, aufstellen, vorhalten und räumen

Bauzaun aus Einzelelementen mit verzinktem Stahlrohrrahmen und Vergitterung, einschließlich Betonstandfüßen bzw. Betonsockeln, auf unbefestigtem Untergrund liefern und gemäß Angabe der Bauleitung in Einzelabschnitten aufstellen.

Zaunoberkante: 2,00 m über Geländeoberkante.

Zaunelemente mit Sicherheitsschrauben fest miteinander verbinden. Senkrechte Streben müssen bündig mit dem Querholm abschließen. Überstehende senkrechte Streben sowie Spitzen sind nicht zulässig. Zaunelemente auch im unteren Bereich bündig abschließend ausführen.

Bauzaun zur Absicherung der Baustelle und der Lagerflächen während der gesamten Bauzeit vorhalten, einschließlich erforderlicher Sicherungs-, Wartungs- und Unterhaltungsarbeiten.

Nach Abschluss der Bauleistung Bauzaun vollständig abbauen und räumen.

Die vertikalen Streben des Bauzauns müssen bündig mit den Querholm abschließen. Es dürfen keine spitzen hervorstehen.
Menge: 90,000 m

**1.1.03 vorhandene Bauzaun ink. Bauzauntor umstellen**
vorhandene Bauzaun ink. Bauzauntor umstellen

nach Anweiseung der Bauleitung
Menge: 40,000 m

**1.1.04 Kunststoffbaggermatten liefern und auslegen**
Kunststoffbaggermatten liefern und auslegen

für die Dauer der Bauzeit vorhalten und abschließend wieder abräumen.
Kunststoffbaggermatten liefern und zum Schutz der
Wurzelbereiche, als temporäre Zuwegung auslegen und für die Dauer der gesamten Baumaßnahme vorhalten.
Hier auszulegen in den Wurzelbereichen und zu erhaltenden Rasenflächen.

Vor Beginn der Arbeiten ist eine gemeinsame Begehung
der Flächen und Wege, durch den AG und den AN
vorzunehmen, und der aktuelle Zustand zu Dokumentieren.
Schäden an Wegen, Einfassungen und Grünflächen, die
durch den AN verursacht wurden, sind durch den AN auf
eigene Kosten zu beheben.
Menge: 100,000 m²

**1.1.05 Einholung von Genemigungen zum Aufstellen von Parkverbotschilder und das Aufstellen von**
Einholung von Genemigungen zum Aufstellen von
Parkverbotschilder und das Aufstellen von Parkverbotschildern
Menge: 1,000 Psch

**1.1.06 Betonwürfel für Baustellenzufahrt zur Seite setzen**
Betonwürfel für Baustellenzufahrt zur Seite setzen

Die Größe 50x50x50 cm
Nach Beendigung der Baustelle neu aufstellen
Menge: 3,000 Stck

**1.1.07 Stabmattenzaunfeld vier Felder ausbauen und nach Beendigung der Arbeit wieder einbauen**
Stabmattenzaunfeld vier Felder ausbauen

h=1,8m; b= ca 2,5m
inkl. Pfosten mit Fundament
Fundamentgröße 30x30x30xcm ausbauen
und nach Beendigung der Arbeit wieder einbauen
Menge: 1,000 Stk

### Bauteil 2 Abruch und Erdarbeiten

#### Titel 2.1 Abrucharbeiten

**2.1.01 Vorhandene Betonplatten aufnehmen und entsorgen**
Vorhandene Betonplatten aufnehmen und entsorgen

Vorhandene Betonplatten, in mehreren Einzelflächen, bis einschließlich Formatgröße 50/50 cm, Dicke bis 6 cm einschl. Bettung aufnehmen, laden, abtransportieren und einer Wiederverwertung zuführen. Einschließlich aller Nebenarbeiten und Entsorgungsgebühren.

Ausführungsort: Ballfangzaun Bestand
Menge: 11,000 m²

**2.1.02 Vorhandenes Betonpflaster aufnehmen und entsorgen**
Vorhandenes Betonpflaster aufnehmen und entsorgen

Vorhandenes Betonpflaster Rechteck 20x10x8,einschl. Bettung aufnehmen,  Bettung aus Splitt-Sand-Gemisch, Dicke 5 cm,
Stoffe laden, abfahren und einer Verwertung nach Wahl des AN zuführen. Einschließlich aller Nebenarbeiten sowie Entsorgungsgebühren.

Aufbau ca. 40cm
Menge: 30,000 m²

**2.1.03 Baugelände abräumen von gemischtem Bauschutt**
Baugelände abräumen von gemischtem Bauschutt

Baugelände abräumen von gemischtem Bauschutt bestehend aus "Hausmüll"  z.B.  Kunststoffen aller Art, Holz, Glas, Papier, Blechdosen,  usw. und beseitigen.
Kontrolle über  gemeinsames Mieten-Aufmaß.
Abrechnung über Wiegekarte der Mülldeponie.
Menge: 10,000 t

**2.1.04 Baugelände abräumen - Grasnarbe**
Baugelände abräumen - Grasnarbe

Grasnarbe auf zukünftigen Beton- und Pflasterflächen ca. 5 cm stark abschälen, aufnehmen, laden, abfahren und fachgerecht entsorgen, einschließlich aller Nebenleistungen.

Abrechnung nach Aufmaß in m².
Menge: 400,000 m²

**2.1.05 vorhandene Schotterfläche aufnehmen und entsorgen**
*** Bezugsbeschreibung
vorhandene Schotterfläche aufnehmen und entsorgen

Vorh. ungebundene Tragschicht und Restmaterialien aus der Baustraßenfläche bis zu einer Stärke von 40cm abschieben, aufnehmen und fachgerecht entsorgen.
Eventuell mit Oberboden gemischt.
Aufbruchgut laden und entsprechend der Abfallgesetzgebung einer anerkannten Deponie oder Recyclinganlage transportieren und fachgerecht entsorgen. Inkl. der Entsorgungsgebühr.
Einschl. aller Erd- und Nebenarbeiten.

Abrechnung nach Aufmaß mit Wiegeschein.
Menge: 22,000 m²

**2.1.06 Maschendrahtzaun inkl. Pfosten und Fundamente aufnehmen, entsorgen und Gruben verfüllen**
Maschendrahtzaun 40m inkl. Pfosten und Fundamente aufnehmen, entsorgen und Gruben verfüllen

Vorhandenen Maschendrahtzaun, 40cm lange, Höhe 140cm  inkl. Pfosten, Verstrebungen und Betonfundamenten  aufnehmen, laden und fachgerecht entsorgen.

Fundamentgröße 25x25x80 cm

Fundamentgruben mit Oberboden verfüllen, verdichten.
Menge: 40,000 m

**2.1.07 Toranlage am Maschendrahtzaun**
Toranlage am Maschendrahtzaun

Toranlage aus Stahl-Vierkantrohr, pulverbeschichtet,
Höhe 1230cm, Breite 1230m
bestehend aus zwei Pfosten und einem Flügeltor
ausbauen und zur Abfuhr seitl. lagern
inkl. Abbruch Fundamente
Menge: 1,000 Stk

**2.1.08 Rückbau Kunststoffpalisaden inkl. Fundamente, abfahren und Löcher verfüllen**
Rückbau Kunststoffpalisaden inkl. Fundamente, abfahren und Löcher verfüllen

Rückbau der Recycling-Kunststoffpalisaden im Bereich des Sandkastens inkl. Fundamente. Palisaden und Fundamente abbrechen, laden und zum Betriebshof Carl-Grete-Straße transportieren.

Palisaden
Durchmesser: ca. 11cm
Länge: ca. 80cm

Fundamentlöcher bis GOK mit Material verfüllen.

Transportweg ca. 16km
Menge: 13,000 m

**2.1.09 Vorh. Spielsand, ca. 35 cm stark, aufnehmen und entsorgen**
Vorh. Spielsand, ca. 35 cm stark, aufnehmen und entsorgen

Vorhandenen Spielsand im Bereich der Sandflächen in einer Stärke von ca. 35 cm bis zur Freilegung des gewachsenen Untergrundes maschinell bzw. von Hand aufnehmen, laden, abtransportieren und fachgerecht entsorgen.

Einschließlich aller erforderlichen Erd-, Lade-, Transport- und Nebenarbeiten sowie der Entsorgungsgebühren durch AN.
Menge: 11,000 m³

**2.1.10 Rohplanum herstellen, Boden profilgerecht einbauen**
Rohplanum herstellen, gesamtes Bearbeitungsgebiet

Boden aus Abtragsbereichen profilgerecht lösen, laden, innerhalb der Bearbeitungsfläche transportieren und fachgerecht nach Höhenplanung unter Berücksichtigung der Aufbaustärken wieder einbauen.

Überschüssiger und schuttdurchsetzter Boden auf messbaren Mieten im Baustellenbereich lagern für fachgerechte Entsorgung

Bodenklasse 3 bis 5, DIN 18300.

Abtragstiefe bis 40 cm, Auftragshöhe bis 50 cm, lagenweise in Schichtstärken von 20-30 cm in Abhängigkeit vom Boden und Verdichtungsgerät.

Ausführung in Teilflächen.

Abrechnung nach Auf-/Abtragsprofilen.

Das Herstellen des Feinplanums wird gesondert vergütet.
Menge: 100,000 m³

**2.1.11 Wipptier einschließlich Betonfundament ausbauen, aufnehmen, laden und fachgerecht entsorgen**
Wipptier einschließlich Betonfundament ausbauen, aufnehmen, laden und fachgerecht entsorgen

Fundamentgröße :
b= 40cm
l=40cm
t=60cm
Menge: 1,000 Stk

**2.1.12 Rückbau vorhandene Baustraße aus Mineralgemisch und fachgerecht Entsorgen**
Rückbau vorhandene Baustraße aus Mineralgemisch und fachgerecht Entsorgen

Nach der Baumaßnahme Vorhandene Baustraße aus Mineralgemisch im Zuge der Rückbauarbeiten aufnehmen, laden und zur ordnungsgemäßen Verwertung bzw. Entsorgung abtransportieren. Stärke der Baustraße ca. 35 cm, Transportentfernung zur Verwertungs- bzw. Entsorgungsanlage.

Einschließlich aller erforderlichen Nebenleistungen sowie sämtlicher Kosten für Transport, Verwertung bzw. Entsorgung und anfallender Deponie-, Annahme- und Entsorgungsgebühren. Sämtliche vorgenannten Kosten sind mit dem Einheitspreis abgegolten und gehen zu Lasten des Auftragnehmers.

Abrechnung über Aufmaß von Abtragsprofilen (fester
Masse) in Verbindung mit Mietenaufmaß und Wiegescheine.
Menge: 182,000 m³

**2.1.13 Vlies 100 g/m² aufnehmen und fachgerecht entsorgen**
Vorhandenes Vlies, 100 g/m², bauseits der Baustraße verlegt, aufnehmen und fachgerecht entsorgen
Menge: 520,000 m²

**2.1.14 Rückbau und Entsorgung der vorhandenen Schutzmatten**
Rückbau und Entsorgung der vorhandenen Schutzmatten

Nach der Bauarbeit Vorhandene Schutzmatten, ca. 70 m², aufnehmen, laden, abtransportieren und fachgerecht verwerten bzw. entsorgen, einschließlich sämtlicher Transport-, Entsorgungs- und Nebenleistungen.
Menge: 70,000 m²

**2.1.15 Baumstumpf mit Wurzeln roden und entsorgen**
Baumstumpf mit Wurzeln nach vorheriger Angabe durch die Bauleitung roden

Baumart: Baum
Vormaliger Stammumfang (StU): ca. 0,250,50 m.

Anfallende Stoffe entsprechend den gesetzlichen Bestimmungen auf Nachweis entsorgen. Die Entsorgungsgebühren trägt der AN.
Menge: 2,000 Stk

**2.1.16 Tiefborde 100/8/20 cm inkl. Betonbett ausbauen und entsorgen**
Tiefborde 100/20/8 cm inkl. Betonbett und Rückenstütze ausbauen, laden und fachgerecht entsorgen
Menge: 1,000 m

**2.1.17 Grünwuchs roden, Höhe bis 0,5 m**
Grünwuchs roden, Höhe bis 0,5 m

Gräser- und Wildkrautbewuchs bis 0,50 m Höhe einschließlich Wurzelwerk roden, aufnehmen, zur Beprobung auf Haufwerk laden. Alternativ kann das gerodete Material zur freien Verwendung des AN abgefahren werden. Sämtliche hierfür erforderlichen Nebenleistungen sind in die Position einzurechnen.

Abrechnung: Nach Aufmaß in m².
Menge: 50,000 m²

**2.1.18 Grünwuchs roden, Höhe bis 1,0 m**
Grünwuchs roden, Höhe bis 1,0 m

Vorhandene Pflanzfläche im Nordbereich, bestehend aus Kleinsträuchern mit einer Höhe bis 1,0 m, roden, einschließlich Wurzelwerk beseitigen und zur Entsorgung von AN Haufwerk laden. Alternativ kann das gerodete Material zur freien Verwendung des AN abgefahren werden. Sämtliche hierfür erforderlichen Nebenleistungen sind in die Position einzurechnen.

Abrechnung: Nach Aufmaß in m².
Menge: 10,000 m²

**2.1.19 Gehölzpflanzung bis 1,80 m Höhe roden**
Gehölzpflanzung bis 1,80 m Höhe roden

Gehölzpflanzung bis 1,80 m Höhe roden, Astwerk und Stammholz schreddern und seitlich zur Abfuhr lagern, Wurzelwerk aufnehmen, laden, abfahren und fachgerecht entsorgen oder Wurzelwerk beseitigen und zur freien Verwendung des AN abfahren

Abrechnung: Nach Aufmaß in m².
Menge: 95,000 M²

**2.1.20 Rollrasen abschälen und entsorgen für Fallschutzsandfläche**
Rollrasen abschälen und entsorgen für Fallschutzsandfläche

Grasnarbe des 2025 verlegten Rollrasens für die geplante Fallschutzsandfläche, ca. 5 cm stark, abschälen, aufnehmen, laden, abfahren und fachgerecht entsorgen, einschließlich Nebenleistungen.

Abrechnung: Nach Aufmaß in m².
Menge: 65,000 m²

**2.1.21 vorhandenes Kompanhaus mit Außenbank ausbauen, transportieren und Fundamentlöcher verfüllen**
vorhandenes Kompanhaus mit Außenbank ausbauen, transportieren und Fundamentlöcher verfüllen

Vorhandenes Kompanhaus mit Außenbank aus der Asylunterkunft Brandgehege ausbauen, laden und zur Baustelle transportieren. Transportweg ca. 16 km.

Das Kompanhaus ist mit 7 Erdankern ca. 60 cm tief im Boden verankert.

Fundamentlöcher nach dem Ausbau verfüllen.

Verweis: Produktblatt, Montageanleitung, Lageplan Kompanhaus
Menge: 1,000 Stk

**2.1.22 vorhandene Doppelschaukel ausbauen, transportieren, Betonfundamente abbrechen und entsorgen**
vorhandene Doppelschaukel ausbauen, transportieren, Betonfundamente abbrechen und entsorgen

Vorhandene Doppelschaukel auf dem ehemaligen Kita-Gelände in Westhagen ausbauen, laden und zur Baustelle transportieren. Transportweg ca. 10 km.

Vorhandene Fundamentlöcher nach dem Ausbau wieder verfüllen.

Fundamente: 3 Stück, jeweils ca. 80 × 100 × 50 cm.

Einschließlich Abschlagen der vorhandenen Betonfundamente sowie Laden und fachgerechter Entsorgung des abgeschlagenen Betons.

Verweis : Lageplan, Produktdatenblatt, Foto
Menge: 1,000 Stk

**2.1.23 Stabmattenzaun H=1,40 m inkl. Pfosten und Fundamente ausbauen und entsorgen**
Stabmattenzaun H=1,40 m inkl. Pfosten und Fundamente ausbauen und entsorgen

Stabmattenzaun, H=1,40 m, inkl. 3 Pfosten und Fundamente, jeweils ca. 0,30 × 0,30 × 0,30 m, ausbauen, laden und fachgerecht entsorgen.
Menge: 5,000 m

**2.1.24 Zauntor inkl. Pfosten und Fundament ausbauen und entsorgen**
Zauntor inkl. Pfosten und Fundament ausbauen und entsorgen

Zauntor, H=1,40 m, B=1,20 m, inkl. 1 Pfosten mit Fundament, ca. 0,50 × 0,50 × 0,50 m, ausbauen, laden und fachgerecht entsorgen.
Menge: 1,000 Stk

#### Titel 2.2 Vorbereitende Platz- und Wegearbeiten

**2.2.01 Boden für Wegeflächen auskoffern, beproben und fachgerecht entsorgen**
Boden für Wegeflächen auskoffern, beproben und fachgerecht entsorgen

Boden im Bereich der zukünftigen Wegeflächen bis ca. 35 cm Tiefe auskoffern. Erdaushub aufnehmen, laden. Erdaushub zur Beprobung auf der Baustelle in Haufwerken lagern, einschließlich aller erforderlichen Geräte und Nebenleistungen.

Abrechnung: Nach Aufmaß in m³.
Menge: 50,000 m³

**2.2.02 Boden für zukünftige Fallschutzfläche auskoffern, beproben und entsorgen**
Boden für zukünftige Fallschutzfläche auskoffern, beproben und entsorgen

Boden im Bereich der zukünftigen Fallschutzfläche bis ca. 35 cm Tiefe auskoffern, aufnehmen und laden. Erdaushub zur Beprobung auf der Baustelle in Haufwerken lagern, einschließlich aller erforderlichen Geräte und Nebenleistungen.

Abrechnung: Nach Aufmaß in m³.
Menge: 12,000 m³

**2.2.03 Boden für zukünftige Spielsandfläche auskoffern, beproben und fachgerecht entsorgen**
Boden für zukünftige Spielsandfläche auskoffern, beproben und fachgerecht entsorgen

Boden im Bereich der zukünftigen Fallschutzfläche bis ca. 40 cm Tiefe auskoffern, aufnehmen und laden. Erdaushub zur Beprobung auf der Baustelle in Haufwerken lagern, einschließlich aller erforderlichen Geräte und Nebenleistungen.

Abrechnung: Nach Aufmaß in m³.
Menge: 16,000 m³

**2.2.04 Boden für Wipptierfundament ausheben und entsorgen**
Boden für Wipptierfundament ausheben und entsorgen

Boden für das Fundament eines Wipptieres, Abmessungen ca. 60 × 60 × 60 cm, ausheben. Anfallenden Erdaushub aufnehmen, laden. Erdaushub zur Beprobung auf der Baustelle in Haufwerken lagern, einschließlich aller erforderlichen Geräte und Nebenleistungen.

Abrechnung: Nach Aufmaß in m³.
Menge: 1,000 Stk

**2.2.05 Fundamentaushub für Pfahldoppelschaukel und Entsorgung**
Fundamentaushub für Pfahldoppelschaukel und Entsorgung

Boden für die Fundamente einer Pfahldoppelschaukel, Abmessungen je Fundament ca. 100 × 80 × 90 cm, ausheben. Anfallenden Erdaushub zur Beprobung auf der Baustelle in Haufwerken lagern, einschließlich aller erforderlichen Geräte und Nebenleistungen.

Abrechnung: Nach Aufmaß in m³.
Menge: 3,000 Stk

#### Titel 2.3 Vorbereitende Rasen- und Vegetationsarbeiten

**2.3.01 Boden für Rasenflächen auskoffern, beproben und fachgerecht entsorgen**
Boden für Rasenflächen auskoffern, beproben und fachgerecht entsorgen

Boden im Bereich der zukünftigen Rasenflächen bis ca. 30 cm Tiefe auskoffern. Erdaushub aufnehmen, laden. Erdaushub zur Beprobung auf der Baustelle in Haufwerken lagern, einschließlich aller erforderlichen Geräte und Nebenleistungen.

Abrechnung: Nach Aufmaß in m³.
Menge: 27,000 m³

**2.3.02 Boden für Vegetations- und Pflanzbeete auskoffern, beproben und fachgerecht entsorgen**
Boden für Vegetations- und Pflanzbeete auskoffern, beproben und fachgerecht entsorgen

Boden im Bereich der zukünftigen Vegetationsflächen und Pflanzbeete bis ca. 40 cm Tiefe auskoffern. Teilweise Flächenbreite < 100 cm. Erdaushub aufnehmen, laden. Erdaushub zur Beprobung auf der Baustelle in Haufwerken lagern, einschließlich aller erforderlichen Geräte und Nebenleistungen.

Abrechnung: Nach Aufmaß in m³.
Menge: 8,000 m³

### Bauteil 3 Beton- und Steinarbeiten

#### Titel 3.1 Spielfläche

**3.1.01 Tiefbord 100×30×8 cm liefern und setzen**
Tiefbord 100×30×8 cm liefern und setzen

Tiefbordstein, 100 × 30 × 8 cm, Farbe grau, beideseitig rundlich gefasst (R = 5 cm), liefern und auf 10 cm starkem Betonbett aus C 10/15 mit 10 cm starker Betonrückenstütze nach DIN 18318 engfugig versetzen. Erforderliche Schnitte sind einzurechnen.

Betonbett  10cm stark
Betonrückenstütze 10cm stark
Betongüte C 10/15

Abrechnung: Nach Aufmaß in m.
Menge: 26,000 m

**3.1.02 Schneidearbeiten Als Zulage zur Vorposition**
Schneidearbeiten Als Zulage zur Vorposition

Tiefbord  im Nassschneideverfahren mit diamantbesetzter Trennscheibe schneiden.
Menge: 4,000 Stk

**3.1.03 Spielsand liefern und einbauen**
Spielsand liefern und einbauen

Körngröße: 0/2 mm
Qualität: gewaschen mit  bindigen Anteilen, frei von Schadstoffen, nicht färbend

Fläche: ca. 37m²
Einbaustärke: 0,4 m

Vor dem Einbau ist der Bauleitung eine Probe
vorzulegen. Der Nachweis der Schadstofffreiheit ist auf
Anforderung vom AN auf eigene Kosten zu erbringen.
Umrechnungsfaktor: 1m³ ≙ 1,5 to
Abrechnung erfolgt nach Lieferschein.
Menge: 23,000 t

#### Titel 3.2 Fallschutzfläche

**3.2.01 Tiefbord 100×30×8 cm liefern und setzen**
Tiefbord 100×30×8 cm liefern und setzen

Tiefbordstein, 100 × 30 × 8 cm, Farbe grau, beideseitig rundlich gefasst (R = 5 cm), liefern und auf 10 cm starkem Betonbett aus C 10/15 mit 10 cm starker Betonrückenstütze nach DIN 18318 engfugig versetzen. Erforderliche Schnitte sind einzurechnen.

Betonbett  10cm stark
Betonrückenstütze 10cm stark
Betongüte C 10/15

Abrechnung: Nach Aufmaß in m.
Menge: 23,000 m

**3.2.02 Schneidearbeiten Als Zulage zur Vorposition**
Schneidearbeiten Als Zulage zur Vorposition

Tiefbord  im Nassschneideverfahren mit diamantbesetzter Trennscheibe schneiden.
Menge: 4,000 Stk

**3.2.03 Zertifizierten Fallschutzsand 0,2- 2 mm liefern und im Spielbereich einbauen**
Zertifizierten Fallschutzsand 0,2- 2 mm liefern und
im Spielbereich einbauen

Fallschutzsand ohne bindige Bestandteile nach DIN 18034

Körnung: 0,2 - 2,0 mm
Höhe: bis 40 cm

Vom Bieter einzutragen

Herkunft:_______________________

Lieferant:_______________________

Der Nachweis der Zertifizierung ist vor Einbau der
Bauleitung vorzulegen.

Abrechnung nach Wiege- bzw. Lieferschein
Menge: 18,000 t

**3.2.04 3t Fallschutzsand für Kukukbox als vor pos.**
Menge: 3,000 t

#### Titel 3.3 Pflanzbeet Ost

**3.3.01 Rasenbord aus Beton an der Fahrradstellplatz 100×25×6 cm liefern und setzen, DIN 483**
Rasenbord aus Beton 100×25×6 cm liefern und setzen, DIN 483

Rasenbord aus Beton  100×25×6 cm liefern und setzen, DIN 483, Farbe grau, einseitig gefaßt, liefern und auf 10 cm starkem Betonbett aus C 10/15 mit 10 cm starker Betonrückenstütze nach DIN 18318 engfugig versetzen. Erforderliche Schnitte sind einzurechnen.

Betonbett  10cm stark
Betonrückenstütze 10cm stark
Betongüte C 10/15

Abrechnung: Nach Aufmaß in m.
Menge: 8,000 m

**3.3.02 Schneidearbeiten Als Zulage zur Vorposition**
Schneidearbeiten Als Zulage zur Vorposition

Tiefbord  im Nassschneideverfahren mit diamantbesetzter Trennscheibe schneiden.
Menge: 4,000 Stk

#### Titel 3.4 Wegeflächen und Einfassungen

**3.4.01 Planum für Wegeflächen herstellen**
Planum für Wegeflächen herstellen

Planum für zukünftige Wegeflächen gemäß Ausführungsplan herstellen und profilgerecht ausführen. Zulässige Abweichung von der Sollhöhe max. ± 2,0 cm.

Abrechnung: Nach Aufmaß in m².
Menge: 130,000 m²

**3.4.02 Verdichten von Planumsflächen / 45MN /m²**
Verdichten von Planumsflächen / 45MN /m²

Wege- und Spielflächenplanum zur Verdichtung
profilgerecht
vorbereiten und verdichten,
Genauigkeit: ± 2 cm unter der 4 m-Latte
geforderter EV2-Wert: mind. 45 MN/m²
Menge: 130,000 m²

**3.4.03 Noppenfolie liefern und als mechanische Schutzlage nach Herstellerangaben im erdberührten und Plasterbereich des**
Noppenfolie liefern und als mechanische Schutzlage nach
Herstellerangaben im erdberührten und Plasterbereich des

Noppenfolie liefern und als mechanische Schutzlage nach
Herstellerangaben im erdberührten und Plasterbereich des Gebäudesockels einbauen, Material PE mit integrierter
Gleitfolie und Polypropylen-Filtervlies, Eigenschaften: druck-,
stoß-, bruch-, reiß- und wurzelfest, abriebbeständig, verrottungsfrei,
toxikologisch unbedenklich, trinkwasserneutral,
elastisch, beständig gegen Pilz- und Bakterienbefall, Einbauhöhe
ca. 40 cm, Überlappung mind. 10 cm,
 Abrechnung nach abgedeckter Fläche, Überlappungsverluste sind in die Kalkulation einzubeziehen und werden nicht gesondert
vergütet.
Menge: 65,000 m

**3.4.04 Naturstein- Mineralgemisch 0/32 mm liefern und einbauen und lagenweise verdichten**
Naturstein- Mineralgemisch 0/32 mm liefern und  einbauen und lagenweise verdichten

Naturstein- Mineralgemisch 0/32 mm liefern und  einbauen und lagenweise verdichten
Material: Naturstein- Hartgestein
Körnung: 0/32 mm
Korn: Brechkorn
Stärke: ca.15 cm

Abrechnung nach Liefer- oder Wiegeschein in to.
Umrechnungsfaktor 1m³ = 2,1 to
Menge: 45,000 t

**3.4.05 Betonpflaster 20/10/8, grau, Halbversatz**
Betonpflaster 20/10/8, grau, Halbversatz

Betonpflaster
Format (L/B/H) 20/10/8 cm,
Farbe: grau,
mit 3 mm Fase, Minifase
gem. DIN EN 1338, CE-zertifiziert, liefern und gem. DIN
18318, in Bettung aus 0/5 Splitt, Stärke 3-4 cm im
halben Versatz fachgerecht verlegen,
Verlegerichtung gem. Planvorgabe,
Verfugung mit Splitt 0/3 mehrmals bis Fugenschluss
erreicht ist.
Die Schnittarbeiten sind vor der Ausführung mit der
örtlichen Bauleitung abzustimmen.
Schnittleistungen werden extra ausgeschrieben
Die ausreichende Materialbestellung obliegt dem AN.
Rest- und Schnittmaterial werden Eigentum des AN und
sind zur freien Verwendung abzufahren.
Abrechnung über Aufmaß und unter Vorlage der
Lieferscheine sowie Vorlage der Eigenschaftsnachweise
gem. DIN EN 1338.
Die Steine sind vorab zu bemustern.
Menge: 130,000 m²

**3.4.06 Schneidearbeiten für Betonpflaster, d= 8 cm**
Schneidearbeiten für Betonpflaster, d= 8 cm

Einschneiden der Pflastersteine,
Abrechnung nach Aufmaß (Wegelänge)
Vorbeschriebenes Betonpflaster, d= 8 cm, in gerader
oder schräger Linie am Schneidetisch, im
Naßschneideverfahren, mit diamantbesetzter Trennscheibe
trennen.
Abrechnung nach Aufmaß der hergestellten Schnittlänge.
Steinschutt wird Eigentum des AN und ist fachgerecht zu
entsorgen. Die Entsorgungsgebühren sind
einzukalkulieren.

nicht knacken
Menge: 40,000 m

**3.4.07 Pflasterstreifen als Randeinfassung aus Betonrechteckplaster 20/10/ 8cm**
Pflasterstreifen als Randeinfassung aus Betonrechteckplaster 20/10/ 8cm

wie in der Vorposition beschrieben liefern und einbauen, Breite: 10cm
Fundament und einseitige Rückenstütze aus Beton C 12/15 DIN EN
206-1 und DIN 1045-2, Dicke 20 cm, Breite der Rückenstütze 15 cm.
Verfugung, abrieb- und auswaschsicher aus fliesfähigem
Fugenmörtel, Farbton grau (farbgleich mit Betonpflaster),
kehrmaschinenfest, Fugenbreite ca. 4-5 mm, Bemusterung
und Freigabe durch BÜ, Fläche anfeuchten, Mörtel gründlich
in die Fugen einarbeiten und sauber abziehen, Fugenfüllhöhe
bis ca. 3 mm unter OK Betonpflaster, Mörtelreste von Pflasterfläche
gründlich, quer zum Fugenverlauf entfernen, Fläche nach der
Verfugung mindestens 24 h schützen, nach dem Aushärten
Fläche nochmals reinigen, Mörtelreste/-schleier restlos
beseitigen
Menge: 21,000 m

**3.4.08 Plattenstreifen 40/40/6 cm, grau liefern und setzen**
Plattenstreifen 40/40/6 cm, grau liefern und setzen

Betonplatten nach DIN EN 1339, als Traufstreifen entlang des Gebäudes liefern und fachgerecht verlegen, Farbe: standard grau, Abmessung 40/40/6 cm, Griffigkeit > 55 SRT, Rutschhemmung R min. R11 (geprüft nach DIN 51130), frost- und tausalzbeständig, mit Fuge > 3 mm, in Bettung aus Splitt, Körnung 4/8 mm, Dicke 4 cm im verdichteten Zustand, auf 10 cm Mineralgemisch 0/32 mm, bis zur Standfestigkeit abrütteln, Fugen mit Sand 1/3 mm satt einfegen und einschlämmen, einschließlich aller erforderlichen Lieferungen und Nebenleistungen sowie Anpassungsschnitte.
Ausführung in Teillängen.
Menge: 8,000 m

**3.4.09 Plattenstreifen 30/30/6 cm, grau liefern und setzen**
Plattenstreifen 30/30/6 cm, grau liefern und setzen

Betonplatten nach DIN EN 1339, als Traufstreifen entlang des Gebäudes liefern und fachgerecht verlegen, Farbe: standard grau, Abmessung 30/30/6 cm, Griffigkeit > 55 SRT, Rutschhemmung R min. R11 (geprüft nach DIN 51130), frost- und tausalzbeständig, mit Fuge > 3 mm, in Bettung aus Splitt, Körnung 4/8 mm, Dicke 4 cm im verdichteten Zustand, auf 10 cm Mineralgemisch 0/32 mm, bis zur Standfestigkeit abrütteln, Fugen mit Sand 1/3 mm satt einfegen und einschlämmen, einschließlich aller erforderlichen Lieferungen und Nebenleistungen sowie Anpassungsschnitte.
Ausführung in Teillängen.
Menge: 13,000 m

**3.4.10 Platten der Vorpositionen gerade schneiden für Stärke: 6 cm,**
*** Bezugsbeschreibung
Platten der Vorpositionen gerade schneiden für Stärke: 6 cm,

Schnittführung geradlinige, mit geeignetem Gerät, z.B. Motor-Flex,  Betonsteinpflaster zur passgenauen Anarbeitung an aufgehende Bauteile wie z.B. Gebäudewände, Rinnen o.ä.
vertikal schneiden, exakt geradliniger, fluchtgerechter Schnittverlauf, überschüssiges Material laden, abfahren und fachgerecht entsorgen.
Menge: 10,000 Stk

**3.4.11 Kleinsteinpflaster aus Naturstein um Schächte im Osten herstellen**
Kleinsteinpflaster aus Naturstein um Schächte im Osten herstellen

Kleinsteinpflaster aus Naturstein, mindestens drei unterschiedliche Natursteine bzw. sandsteinfarbene Steine, nach DIN EN 1342, Oberfläche spaltrau, Format ca. 11/11/8 cm, im Bereich von Schächten in ungebundener Bauweise verlegen. Verlegung mit versetzten Fugen in einer Bettung aus Brechsand-Splitt-Gemisch 0/5 mm, Bettungsdicke ca. 35 cm. Fugen mit Brechsand-Splitt-Gemisch 0/5 mm einschlämmen.

Vor Einbau sind Mustersteine der Bauleitung zur Freigabe vorzulegen. Erforderliche Anpassungs- und Zuschnittarbeiten sowie Nebenleistungen sind einzurechnen.

Abrechnung: Nach Aufmaß in m².
Menge: 3,000 m²

**3.4.12 Tiefbord 100×30×8 cm liefern und setzen**
Tiefbord 100×30×8 cm liefern und setzen

Tiefbordstein, 100 × 30 × 8 cm, Farbe grau, einseitig rundlich gefasst (R = 5 cm), liefern und auf 10 cm starkem Betonbett aus C 10/15 mit 10 cm starker Betonrückenstütze nach DIN 18318 engfugig versetzen. Erforderliche Schnitte sind einzurechnen.

Betonbett  10cm stark
Betonrückenstütze 10cm stark
Betongüte C 10/15

Abrechnung: Nach Aufmaß in m.
Menge: 24,000 m

**3.4.13 Schneidearbeiten Als Zulage zur Vorposition**
Schneidearbeiten Als Zulage zur Vorposition

Tiefbord  im Nassschneideverfahren mit diamantbesetzter Trennscheibe schneiden.
Menge: 5,000 Stk

**3.4.14 Rasenbord aus Beton an der Fahrradstellplatz 100×25×6 cm liefern und setzen, DIN 483**
Rasenbord aus Beton an der Fahrradstellplatz 100×25×6 cm liefern und setzen, DIN 483

Rasenbord aus Beton an der Fahrradstellplatz 100×25×6 cm liefern und setzen, DIN 483, Farbe grau, einseitig gefaßt, liefern und auf 10 cm starkem Betonbett aus C 10/15 mit 10 cm starker Betonrückenstütze nach DIN 18318 engfugig versetzen. Erforderliche Schnitte sind einzurechnen.

Betonbett  10cm stark
Betonrückenstütze 10cm stark
Betongüte C 10/15

Abrechnung: Nach Aufmaß in m.
Menge: 47,000 m

**3.4.15 Schneidearbeiten Als Zulage zur Vorposition**
Schneidearbeiten Als Zulage zur Vorposition

Tiefbord  im Nassschneideverfahren mit diamantbesetzter Trennscheibe schneiden.
Menge: 6,000 Stk

**3.4.16 Rasenbord an der Fahrradstellplatz 100×25×6 cm liefern und setzen**
Rasenbord aus Beton an der Fahrradstellplatz 100×25×6 cm liefern und setzen, DIN 483

Rasenbord aus Beton an der Fahrradstellplatz 100×25×6 cm liefern und setzen, DIN 483, Farbe grau, einseitig gefaßt, liefern und auf 10 cm starkem Betonbett aus C 10/15 mit 10 cm starker Betonrückenstütze nach DIN 18318 engfugig versetzen. Erforderliche Schnitte sind einzurechnen.

Betonbett  10cm stark
Betonrückenstütze 10cm stark
Betongüte C 10/15

Abrechnung: Nach Aufmaß in m.
Menge: 1,000 m

#### Titel 3.5 Pflasterreparatur

**3.5.01 Vorhandenes Betonpflaster aufnehmen und zwischenlagern**
Vorhandenes Betonpflaster aufnehmen und zwischenlagern

Vorhandenes Betonpflaster, Format 20/20/8 cm, aufnehmen, von anhaftenden Verschmutzungen säubern und innerhalb der Baustelle zur Wiederverwendung lagern. Pflastersteine schonend aufnehmen und so lagern, dass Beschädigungen vermieden werden.

Abrechnung nach m²
Menge: 21,000 m²

**3.5.02 Pflasterbett Brechsand/Splitt 0/5 mm liefern/einbauen**
Pflasterbett aus Brechsand-Splitt-Gemisch 0/5 mm herstellen

Pflasterbett aus Brechsand-Splitt-Gemisch 0/5 mm gemäß TL Gestein-StB 04 liefern und nach DIN 18318 und ZTV Pflaster-StB profilgerecht einbauen.

Einbaudicke: 4 cm, nach dem Verdichten gemessen.
Planumsgenauigkeit: ± 1 cm.
Menge: 21,000 m²

**3.5.03 Bauseites gelagertes Pflaster auf neuer Pflasterbettung verlegen**
Bauseites gelagertes Pflaster auf neuer Pflasterbettung verlegen

Bauseits gelagertes Pflaster aus der Vorposition auf einer 4 cm dicken Pflasterbettung aus Brechsand-Splitt-Gemisch 0/5 mm neu verlegen.

Pflaster höhen- und fluchtgerecht verlegen, standfest verdichten und anschließend Fugen vollständig mit geeignetem Sand einfegen.

Einschließlich aller erforderlichen Materialien, Geräte und Nebenarbeiten.

Anschlüsse an vorhandene Beläge oberflächengleich herstellen.

Abrechnung nach örtlichem Baustellenaufmaß.
Menge: 21,000 m²

### Bauteil 4 Ausstattung

#### Titel 4.1 Doppelschaukel

**4.1.01 Doppelpfahlschaukel bauseits vorhanden und einbauen**
Doppelpfahlschaukel bauseits vorhanden und einbauen

Bauseits vorhandene Doppelpfahlschaukel im vorgesehenen Fallschutzbereich fachgerecht einbauen.

Herstellung der erforderlichen Fundamente einschließlich Lieferung und Einbau des Betons sowie der erforderlichen Bewehrung gemäß Bewehrungsplan.

Fundamente: 3 Stück, jeweils 80 × 100 × 50 cm
Betongüte: C20/25
Bewehrung: gemäß Bewehrungsplan

Einschließlich aller erforderlichen Materialien, Geräte, Befestigungsmittel und Nebenarbeiten für den vollständigen und fachgerechten Einbau der Doppelpfahlschaukel.
Menge: 1,000 Stk

#### Titel 4.2 Wipptier

**4.2.01 Bauseits bereitgestelltes Wipptier umsetzen und einbauen**
Bauseits bereitgestelltes Wipptier umsetzen und einbauen

Bauseits angeliefertes Wipptier, ca. 30 kg, nach Abschluss der vorbereitenden Arbeiten gemäß Ausführungsplan an der vorgesehenen Position wieder einbauen, einschließlich Herstellung des Fundaments.

Fundament: 75 × 75 × 45 cm, Betongüte C25/30.

Einschließlich aller erforderlichen Materialien, Befestigungsmittel und Nebenarbeiten.
Menge: 1,000 Stk

#### Titel 4.3 Kompanhaus

**4.3.01 Kompanhaus mit Außenbank liefern und einbauen**
Kompanhaus mit Außenbank liefern und einbauen

Kompanhaus mit Außenbank gemäß Pos. 2.1.16 nach Angaben der Bauleitung und gemäß Ausführungsplanung fachgerecht einbauen.

Einbau aufgeständert und ohne Fundament. Erdanker ca. 60 cm tief im Boden verankern.

Ausführung gemäß Produktblatt und Montageanleitung sowie Lageplan Kompanhaus.

Einschließlich aller erforderlichen Materialien, Befestigungsmittel und Nebenarbeiten.
Menge: 1,000 Stk

#### Titel 4.4 Minitor

**4.4.01 Minitor liefern und aufstellen**
Minitor liefern und aufstellen

Torgröße ,80 x 1,20 m
Torauslage oben

Torrahmenprofil
115 x 100 x 2,5 mm
Bodenrahmenprofil
42 x 42 x 3 mm+Ntzbügelprofil
42 x 42 x 3 mm
Aufstellung
Vorgerichtet für eine Bodenverankerung

Ausführung
Vollverschweißt
Farbe / Oberfläche
Alu natur

Ballfang
30 x 3 mm Rundrohr

Leitprodukt
Mini-Bolzplatz-Tot  TYP B
Schäper Sportgerätebau GmbH
Nottulner Landweg 107
48161 Münster/Westfalen
E-Mail: info@sportschaeper.de

oder Gleichwertig
Menge: 1,000 Stk

**4.4.02 Zulage zur Vorposition Erdanker liefern und einbauen**
Zulage zur Vorposition  Erdanker liefern und einbauen

Zulage zur Vorposition für das Liefern und fachgerechte Einbauen von Erdankern einschließlich Herstellung der erforderlichen Fundamente.

Fundamente: 2 Stück, jeweils 30 × 30 × 30 cm.

Die Fundamente sind nach dem Einbau mit 20 cm Boden zu überdecken.

Einschließlich aller erforderlichen Materialien, Geräte und Nebenarbeiten.
Menge: 1,000 Psch

#### Titel 4.5 Sonnenschirme

**4.5.01 Sonnenschirm 350 × 350 cm liefern und im Sandbereich einbauen**
Sonnenschirm 350 × 350 cm liefern und im Sandbereich einbauen

Funktionsprinzip
-gegenläufiges Öffnnungprinzip mit Zweige-Teleskop

Gestell:
-profili8erter 2-teiliger Aluminiummast d=55 x2,5mm

Schirmteil:
- quadratisch, 8-teilig
- Dachst5reben aus Aluminium, austauschbar

Farbe: Glatz Stoffklasse 5, 1x Safran(617),1x Papaya(660),1x nile (677)

Mit Schutzhülle

Leitprodukt :

QD-Sonnenschirm
GLATZ FORTERO by Quante-Design
E-Mail :info @quante-design

liefern und im Sandbereich einbauen

Bodenülse ist vorhanden und befindet sich ca. 50 cm unter Sandoberfläche. die Bodenhülsen sind vermasst.
Menge: 3,000 Stk

**4.5.02 Sonnenschirm liefern und einbauen | Produkt: Fortero**
Sonnenschirm liefern und einbauen | Produkt: Fortero

Sonnenschirm liefern und einbauen
Produkt: Fortero
Größe: D. 4,00 m
Öffnen und Schließen mit Teleskopmechanismus durch
gegenläufiges Öffnungsprinzip
Grundfläche: 8,70 m²
Seitenabstand: 325 cm
Schließhöhe: 125 cm
Schieberdistanz: 128 cm
lichte Höhe: 205 cm
Gesamthöhe: 310 cm
Höhe geöffnet: 260 cm
windsicher bis: 55 km/h
Gestell:
- profilierter 2-teiliger Aluminiummast Ø 55/2,5 mm
- Schrauben und Nieten aus Edelstahl
Gestellfarbe:
- natureloxiert
Schirmteil:
- rund, 8-teilig, ohne Volant
- flexible Strebenenden, selbstspannend
Bezugsstoff: Polyacryl-Gewebe
- 100% Polyacryl
- ca. 300 g/m²
- Gewebe aus spinndüsengefärbtem Garn
- Lichtechtheit 7-8, vorzügliche Farbbeständigkeit
- Imprägnierung mit Teflon® oder Cleanguard®,
dadurch wasser- und schmutzabweisend
- optimaler Schutz gegen UV-Strahlen:
UV-Protection Factor 30 bis 50+
- Diagonalnähte mit Gore™ Tenara® Nähfaden genäht
- wasserdicht ausgebildete Quernähte mit erhöhter
Zugfestigkeit, UNISEAM FR® verschweißt
- gewähltes Dessin: wave (600)
Bezug:
Leitprodukt
Quante-Design GmbH & Co. KG
Fon 02923/97220
Fax 02923/972228
www.quante-design.de

oder gleichwertig

Mit
Schutzhülle für Sonnenschirm
Wie Position 01.11.3 jedoch:
Schutzhülle für Sonnenschirm liefern,
Schutzhülle:
- mit Stab und Reißverschluss
- aus beschichtetem Polyestergewebe
- Farbe: hellgrau
- für Fortero, Alu-Top, Floreno (alle Größen
Menge: 1,000 Stk

#### Titel 4.6 Zaunarbeiten

**4.6.01 Stabmattenzaun, H = 1,40 m, liefern und montieren**
Stabmattenzaun, H = 1,40 m, liefern und montieren

Stabmattenzaun h=1,4m aus kreuzweise stark punktgeschweißten Stahldrähten.
Die waagerechten Drähte D = 8 mm  sind alle 200 mm als Verstärkungsdoppeldrähte
beidseitig der senkrechten Drähte D = 6 mm
angeordnet. Die Gitterenden
überlappen hinter dem Pfosten mit einer Auflage von
mindestens 30 mm, so dass die Innensechskantschrauben
durch die überlappenden Gitter greifen und ein
Herausrutschen der Gitter am Pfosten unmöglich ist. Die
überlappenden Enden der Gitter haben eine Maschenweite
von 70 x 200 mm, so dass an beiden Enden Toleranzen im
Pfostenachsabstand bis zu 20 mm ausgeglichen werden
können.
Gitternutzlänge: 2500 mm
Pfosten
bestehend aus Rechteckrohr mit Abmessungen laut
Herstellervorgabe. Montage der Gitter am Pfosten mit
Klemmleiste, die mittels Innensechskantschraube
M 8 VA im Systemraster am Pfosten befestigt wird.
Abdeckung des Pfostens mit überstehender Alu-Kappe

Farbe Tannengrün 6009

Die senkrechten Streben müssen bündig mit Querholmen abschließen.

Leitprodukt

LEGI
Im Meerfeld83-89
47445 Moers
post@legi.de
Menge: 5,000 m

**4.6.02 Toranlage, H = 1,40 m, B = 1,50 m, liefern und montieren**
Toranlage, H = 1,40 m, B = 1,50 m, liefern und montieren

bestehend aus Quadratrohr nach Herstellervorgabe mit
aufgeschweißter Kopfplatte und Konsole zur Aufnahme der
Toraufhängung bzw. Anschlag mit angeschweißtem
Schlosskasten.
Torflügel
mit verdeckten, nicht hervorstehenden, unfallsicheren
nachrichtbaren Toraufhängungen, die bewirken, dass die
Flügel in geschlossenem Zustand nicht herausgeschraubt
werden können.
Verzinktes Einsteckzylinderschloss mit V2A Stulp, mit
eloxierten Alu-Rosetten und Drückern,
unfallsicher im Rahmen eingearbeitet und bei geschlossenem Tor
gesperrt.

Farbe Tannengrün 6009

H= 1,4m
B= 1,5m

Betonfundamente 2 X ,5x0,5x0,5m
Betongüte C12/15
Menge: 1,000 Stk

#### Titel 4.7 Eingangsgitterrost

**4.7.01 Eingangsgitterroste liefern und einbauen**
Eingangsgitterroste liefern und einbauen

Eingangsgitterrost 75 / 50 cm
Eingangsgitterrost inkl. Bodenwanne,
und einliegendem Maschenrost, Stahl, verzinkt, mit V-Stab,
Belastungsklasse A 15,
Rutschhemmklasse R11 / V4
Maße 75 / 50 cm,
Maschenweite ca. 9/31 mm
Bodenwanne mit Ablauf in eine untenliegende Kieslage 8/16,
20 cm stark, aus Polymerbeton, integrierte, verzinkte Stahlzarge,
Bauhöhe 8,0 cm,
einschl. Zulieferungen, Loch machen und Nebenarbeiten.
Menge: 1,000 Stk

#### Titel 4.8 Bank mit Lehne

**4.8.01 Bank mit Lehne umsetzen und einbauen**
Bank mit Lehne umsetzen und einbauen

Bank mit Lehne auf  Betriebshof GB Grün, Dieselstraße 28, laden, transportieren und einschließlich mit zu liefernden Betonfundamenten (z.B. Betontiefbord ) in den Abmessungen ca. 100 x 30 x 10cm, 2 Stück je Bank, fachgerecht einbauen, einschließlich der erf. Erdarbeiten sowie Lieferung von Schwerlastdübeln und Verschraubungen. Aushubboden ist unternehmerseitig abzufahren.
Hin- und Rückweg: ca 16 km
Menge: 1,000 Stk

### Bauteil 5 Boden-und Vegetationtechnische Arbeiten

#### Titel 5.1 Boden Lieferung

**5.1.01 Oberboden für nördliche Rasenfläche liefern und einbauen**
Oberboden für nördliche Rasenfläche liefern und einbauen

Oberboden für Rasenfläche (nördliche Rasenfläche)
liefern, steinfrei und frei von Wurzelunkräutern liefern und profilgerecht aufbringen und einbauen und mit einer Genauigkeit von +/- 3cm
unter der 4m Latte planieren, ohne die gelockerten
Flächen zu verdichten, Bodengruppe 1 DIN 18915, Blatt
1, Auftragsdicke bis 15 cm, auf gerade sowie geneigte
Böschungsflächen 1:3. Geeignet für Spielplätze nach Bundesbodenschutz
verordnung,
geeignet für Rasenflächen,

Oberboden: Bodengruppe 4 DIN 18915
Bodenklasse 1 gem. DIN 18300
Dauerhumusgehalt 4 bis 6%
pH-Wert 6,0 bis max. 6,5

Nachweis über Prüfzertifikat vor Einbau

Abrechnung nach Flächenaufmaß x Auftragshöhe.
Menge: 14,000 m³

**5.1.02 Oberboden für östliche Rasenfläche liefern und einbauen**
Oberboden für östliche Rasenfläche liefern und einbauen

Oberboden für Rasenfläche (östliche Rasenfläche)
liefern, steinfrei und frei von
Wurzelunkräutern liefern und profilgerecht aufbringen
und einbauen und mit einer Genauigkeit von +/- 3cm
unter der 4m Latte planieren, ohne die gelockerten
Flächen zu verdichten, Bodengruppe 1 DIN 18915, Blatt
1, Auftragsdicke bis 15cm, auf gerade sowie geneigte
Böschungsflächen 1:3.

Oberboden: Bodengruppe 4 DIN 18915
Bodenklasse 1 gem. DIN 18300
Dauerhumusgehalt 4 bis 6%
pH-Wert 6,0 bis max. 6,5

Nachweis über Prüfzertifikat vor Einbau

Abrechnung nach Flächenaufmaß x Auftragshöhe.
Menge: 102,000 m³

**5.1.03 Herstellung einer Rasenfläche inkl. Feinplanum und Oberbobenlieferung nach Rückbau der Baustelleneinrichtungsfläche**
Herstellung einer Rasenfläche inkl. Feinplanum und Oberbodenliederung nach Rückbau der Baustelleneinrichtungsfläche

Nach vollständigem Rückbau der Baustelleneinrichtungsfläche ist das vorhandene Gelände für die anschließende Begrünung fachgerecht herzurichten.

Das vorhandene Planum ist zu profilieren und höhengerecht herzustellen.

Verdichtete Bodenbereiche sind durch geeignete Bodenbearbeitung, insbesondere Aufreißen bzw. Fräsen, zu lockern, große Steine zu entfernen.

Geeigneten Oberboden/Mutterboden für Rasenflächen in einer Stärke von ca. 10 cm liefern, steinfrei und frei von Wurzelunkräutern, gleichmäßig aufbringen sowie fachgerecht höhen- und profilgerecht einbauen. Steine, Fremdkörper, Unkraut und schwer verrottbare Pflanzenteile ablesen, Dauerunkräuter ausgraben sowie Steine und Fremdkörper mit einem Durchmesser von über 3 cm und Unrat laden und abfahren. Anfallende Deponiegebühren sind Bestandteil dieser Position.

Die Oberfläche abschließend mit einer Genauigkeit von +/- 3 cm unter der 4-m-Latte fein planieren und leicht rückzuverfestigen, sodass ein geeignetes Feinplanum für die nachfolgende Raseneinsaat entsteht. Die gelockerten Flächen dürfen dabei nicht verdichtet werden. Sämtliche hierfür erforderlichen Geräte, Maschinen, Arbeitskräfte und Nebenleistungen sind in den Einheitspreis einzurechnen.

Bodengruppe 1 gemäß DIN 18915, Blatt 1, Auftragsdicke bis 10 cm.

Oberboden: Bodengruppe 4 DIN 18915
Bodenklasse 1 gem. DIN 18300
Dauerhumusgehalt 4 bis 6%
pH-Wert 6,0 bis max. 6,5

Nachweis über Prüfzertifikat vor Einbau

Abrechnung nach Flächenaufmaß x Auftragshöhe.
Menge: 520,000 m²

**5.1.04 Oberboden für Pflanzflächen in Ost liefern aufbringen, D 40cm**
Oberboden für Pflanzflächen in Ost liefern aufbringen, D 40cm

Oberboden, liefern, steinfrei und frei von
Wurzelunkräutern liefern und profilgerecht aufbringen
und einbauen und mit einer Genauigkeit von +/- 3cm
unter der 4m Latte planieren, ohne die gelockerten
Flächen zu verdichten, Bodengruppe 1 DIN 18915, Blatt
1, Auftragsdicke bis 40 cm, auf gerade sowie geneigte

Oberboden: Bodengruppe 4 DIN 18915
Bodenklasse 1 gem. DIN 18300
Dauerhumusgehalt 4 bis 6%
pH-Wert 6,0 bis max. 6,5

Nachweis über Prüfzertifikat vor Einbau

Abrechnung nach Flächenaufmaß x Auftragshöhe.
Menge: 4,000 m²

**5.1.05 Oberboden für Pflanzflächen im Ost liefern aufbringen, D 40cm**
Oberboden für Pflanzflächen im Nord liefern aufbringen, D 40cm

Oberboden, liefern, steinfrei und frei von
Wurzelunkräutern liefern und profilgerecht aufbringen
und einbauen und mit einer Genauigkeit von +/- 3cm
unter der 4m Latte planieren, ohne die gelockerten
Flächen zu verdichten, Bodengruppe 1 DIN 18915, Blatt
1, Auftragsdicke bis 40 cm, auf gerade sowie geneigte

Oberboden: Bodengruppe 4 DIN 18915
Bodenklasse 1 gem. DIN 18300
Dauerhumusgehalt 4 bis 6%
pH-Wert 6,0 bis max. 6,5

Nachweis über Prüfzertifikat vor Einbau

Abrechnung nach Flächenaufmaß x Auftragshöhe.
Menge: 16,000 m²

#### Titel 5.2 Bodenentsorgung

**5.2.01 Boden laden und zur Deponie transportieren Die Verladeflächen sind sauber zu halten, vorbei fallendes Material**
Gelagerten Boden laden, fördern und entsorgen.
Material nach EBV BM-0, BM-0* bis. BM-F0*, BM-F1

Gelagerten Boden laden, fördern und entsorgen.
Material nach EBV BM-0, BM-0* bis. BM-F0*, BM-F1
Beprobung wird in Abstimmung mit dem AN vorab durch den AG beauftragt.
Entsorgung auf Grundlage der gestellten Analyse nach Wahl des AN.
Gebühren der Abfallentsorgung sind einzurechnen.

Verschleppungen der Böden durch LKW Reifen sind zu verhindern/
am Ende des Werktages zu entfernen.

Abrechnung nach Mietenaufmaß und Entsorgungsnachweisen
Menge: 300,000 t

#### Titel 5.3 Raseneinsaaten

**5.3.01 Zukünftige Rasenfläche östlich - Einsaat**
Zukünftige Rasenfläche östlich - Einsaat

Zukünftige Rasenfläche östlich anrauhen, mit Spielrasen RSM 2.3 (25 g/m²) ansäen und anwalzen, einschließlich ggf. erforderlicher Nachsaat.
Menge: 85,000 m²

**5.3.02 Zukünftige Rasenfläche nördtlich - Einsaat**
Zukünftige Rasenfläche nördtlich - Einsaat

Zukünftige Rasenfläche nördtlich anrauhen, mit Spielrasen RSM 2.3 (25 g/m²) ansäen und anwalzen, einschließlich ggf. erforderlicher Nachsaat.
Menge: 680,000 m²

**5.3.03 Raseneinsaat auf zurückgebauter BE-Fläche**
Raseneinsaat auf zurückgebauter BE-Fläche

Zurückgebaute BE-Fläche nach Rückbau für die Rasenansaat oberflächlich anrauen, mit Spielrasen RSM 2.3 mit einer Aussaatmenge von 25 g/m² ansäen und anwalzen, einschließlich erforderlicher Nachsaat lückiger Bereiche.
Menge: 520,000 m²

#### Titel 5.4 Plfanzenlieferung

**5.4.01 Amelanchier laevis Felsenbirne, weiß Sol 4xv mDb br 150-200 h 175-200**
Menge: 2,000 Stk

**5.4.02 Sorbus aria Echte Mehlbeere Sol.Baum 4xv mDb br 100-150 StU 20-25 h 400-500**
Menge: 1,000 Stk

**5.4.03 Spiraea bumalda 'Anthony Waterer' Roter Sommerspierstrauch Str 2xv Coco-Pot(R) 1.5 L h 20-30**
Menge: 96,000 Stk

**5.4.04 Potentilla fruticosa 'Goldstar' Fingerstrauch 'Goldstar' Str 2xv tb br 30-40**
Menge: 10,000 Stk

**5.4.05 Tilia cordata 'Greenspire' Straßenlinde Sol 3xv mDb mehrst h 250-300**
Menge: 1,000 Stk

**5.4.06 Geranium 'Rozanne' (R) C 2.0 L**
Menge: 10,000 Stk

**5.4.07 Prunus cerasifera Zwetschke Sol 3xv mDb h 250-300**
Menge: 1,000 Stk

**5.4.08 Lavandula angustifolia Echter Lavendel Sol C 3.0 L**
Menge: 8,000 Stk

#### Titel 5.5 Pflanzarbeiten

**5.5.01 Großsträucher pflanzen Höhe 150-150cm**
Großsträucher pflanzen Höhe 150-150cm

Großsträucher pflanzen
Höhe 150-150cm

Sträucher gemäß Ausführungsplanung in
vorbereitete Pflanzgrube pflanzen.

Jede Pflanze ist fachgerecht zurück zuschneiden
und sofort anzuwässern.

Anschließend ist ein Gießrand herzustellen, in
dem das Gießwasser langsam einsickern und
nicht oberflächig abfließen kann.
Menge: 2,000 Stk

**5.5.02 Solitärverankerung mit Schrägpfahl 150 cm**
Solitärverankerung mit Schrägpfahl 150 cm

Schrägpfahl, Länge 1,50 m, D = 6 cm, weiß geschält,
nicht imprägniert, liefern und als Solitärverankerung
fachgerecht einbauen einschließlich Bindungen der / des
Haupttriebes mit Kokosstrick.
Sämtliche Pfähle gleiche Richtung, gleiche Schräge.
Ein Pfahl pro Solitär
Menge: 2,000 Stk

**5.5.03 Strauchpflanzung 2530 cm o.B.**
Strauchpflanzung 2530 cm o.B.

Sräucher
Höhe 25-25cm, oB

Sträucher  in herzustellende
Pflanzgrube pflanzen.

Jede Pflanze und fachgerecht zurück zuschneiden
und sofort anzuwässern.
Anschließend ist ein Gießrand herzustellen, in
dem das Gießwasser langsam einsickern und
nicht oberflächig abfließen kann.
Menge: 107,000 Stk

**5.5.04 Baumpflanzung 400450 cm inkl. Baumsubstrat**
Baumpflanzung 400-450 cm inkl. Baumsubstrat

Baum pflanzen
Höhe 400-450cm

Baum  in herzustellende
Pflanzgrube pflanzen.
Pflanzgrube: 1,5x1,5x1,5m

Mit Baumsubstrat nach FLL nicht überbaubar aufzfüllen

Jede Pflanze und fachgerecht zurück zuschneiden
und sofort anzuwässern.
Anschließend ist ein Gießrand herzustellen, in
dem das Gießwasser langsam einsickern und
nicht oberflächig abfließen kann.

Abrechnung nach Flächenaufmaß mit Auftragsprofilen.
(feste Masse)
Nachweis durch Lieferscheine.
Menge: 3,000 Stk

**5.5.05 Pflanzenverankerung**
Pflanzenverankerung mit Dreibock und Rindenschutz

Pflanzenverankerung
mit Pfahl-Dreibock mit Lattenrahmen,
Pfähle weißgeschält, nicht kesseldruckimprägniert,
Pfahllänge 350 cm,
Zopfdicke 8/10 cm,
Bindegut aus Kokosstrick (25g/m),
Rindenschutz mit Gummimanschette.
Menge: 3,000 Stk

#### Titel 5.6 Fertigstellungspflege

**5.6.01 Hochstamm wässern**
Hochstamm wässern

Hochstamm gleichmäßig wässern, so dass das Wasser nicht
über die Pflanzfläche hinausläuft. Gießmulden ggf.
instand setzen. Wasser wird von AG gestellt. Der
Nachweis über die Wassermenge ist nach Wasseruhr zu
erbringen.
Hochstamm
Wassermenge mind. 100 l je Wässerungsdurchgang
14 x / 1 Jahr.
Menge: 3,000 Stk

**5.6.02 Einzelpflanzen wässern**
Einzelpflanzen wässern

Einzelpflanzengleichmäßig wässern, so dass das Wasser nicht
über die Pflanzfläche hinausläuft. Gießmulden ggf.
instand setzen. Wasser wird von AG gestellt. Der
Nachweis über die Wassermenge ist nach Wasseruhr zu
erbringen.
Hochstamm
Wassermenge mind. 100 l je Wässerungsdurchgang
14 x / 1 Jahr.
Menge: 2,000 Stk

**5.6.03 Wässern der Sträucher inkl. Wasser liefern**
Wässern der Sträucher inkl. Wasser liefern

Mindestwassermenge je Arbeitsgang
je Pflanze: 10Liter ggf. durch mehrmaliges
Auffüllen der Bewässerungsmulde
bis zur vollständigen Sättigung des Bodens.

Natürliche Niederschläge sind in angemessener
Weise zu berücksichtigen.

Es sind 14 Gänge in 1 Jahr durchzuführen,
eine Erhöhung der Anzahl kann witterungsbedingt
notwendig werden und wird ggf. vom AG angewiesen).
Menge: 107,000 Stk

**5.6.04 Sträucher-,gem. DIN 18919 1 Jahr lang pflegen**
Sträucher-,gem. DIN 18919 1 Jahr lang pflegen

Lockern, Anzahl der Arbeitsgänge : 8  Stück

Wurzelunkräuter ziehen,  trockene Triebe abschneiden, Flächen von Unkraut säubern, ggf. Gehölzverankerungen nachrichten.
Anfallendes Unkraut wird Eigentum des AN und ist zu beseitigen.
Bearbeitungstiefe 5 cm.
Papier,Müll u.ä. sind abzusammeln und zu beseitigen, sodaß die Bepflanzung ständig in einem einwandfreien Zustand ist.
Abrechnung in der Abwicklung.
Menge: 107,000 Stk

**5.6.05 Rasen düngen, Gebrauchsrasen**
Rasen düngen, Gebrauchsrasen

Dünger liefern und fachgerecht ausbringen.
Düngermenge nach Herstellerangaben.

Die Arbeitsgänge sind der Bauleitung vor der Ausführung schriftlich anzumelden.

Abrechnung nach gedüngter Fläche.

Der EP beinhaltet die Lieferung und Ausbringung des Düngers.

bis zur Abnahme der Rasenfläche
Menge: 1300,000 m²

**5.6.06 Rasenbewässerung einschließlich Wasserlieferung**
Rasenbewässerung einschließlich Wasserlieferung

Rasen wässern.
Wasser liefern,
Mindestwassermenge je Arbeitsgang je m² : 10 l
bis zur vollständigen Sättigung des Bodens.

Arbeitsgänge : 10 Stück

Die Arbeitsgänge sind der Bauleitung vor der Ausführung
schriftlich anzumelden.
Abrechnung nach bewässerten Einheiten.

Natürliche Niederschläge sind in angemessener Weise zu berücksichtigen.

bis zur Abnahme der Rasenfläche
Menge: 1300,000 m²

**5.6.07 Gebrauchsrasen mähen**
Gebrauchsrasen mähen

Rasen mähen, Gebrauchsrasen
Wuchshöhe 6 bis 10 cm, Schnitthöhe 5 cm,
Anzahl der Schnitte '  bis zur Abnahme
Fertigstellungspflege mind. 6,
Schnittfolge nach Wuchshöhe.

Die Arbeitsgänge sind der Bauleitung vor der Ausführung
schriftlich anzumelden.
Abrechnung in der Abwicklung.

Der EP bezieht sich auf 6 Pflegegänge.
Werden weniger Arbeitsgänge durchgeführt wird im
Verhältnis weniger vergütet.

Anfallende Stoffe zur freien Verwendung des AN laden
und abfahren.

bis zur Abnahme der Rasenfläche
Menge: 1300,000 m²

#### Titel 5.7 Entwicklungspflege

**5.7.01 Hochstamm wässern**
Hochstamm wässern

Hochstamm gleichmäßig wässern, so dass das Wasser nicht
über die Pflanzfläche hinausläuft. Gießmulden ggf.
instand setzen. Wasser wird von AG gestellt. Der
Nachweis über die Wassermenge ist nach Wasseruhr zu
erbringen.
Hochstamm
Wassermenge mind. 100 l je Wässerungsdurchgang
28 x / 2Jahre.
Menge: 3,000 Stk

**5.7.02 Einzelpflanzen wässern**
Einzelpflanzen wässern

Einzelpflanzengleichmäßig wässern, so dass das Wasser nicht
über die Pflanzfläche hinausläuft. Gießmulden ggf.
instand setzen. Wasser wird von AG gestellt. Der
Nachweis über die Wassermenge ist nach Wasseruhr zu
erbringen.
Hochstamm
Wassermenge mind. 100 l je Wässerungsdurchgang
28 x / 2 Jahre
Menge: 2,000 Stk

**5.7.03 Wässern der Sträucher inkl. Wasser liefern**
Wässern der Sträucher inkl. Wasser liefern

Mindestwassermenge je Arbeitsgang
je Pflanze: 10Liter ggf. durch mehrmaliges
Auffüllen der Bewässerungsmulde
bis zur vollständigen Sättigung des Bodens.

Natürliche Niederschläge sind in angemessener
Weise zu berücksichtigen.

Es sind 28 Gänge in 2 Jahre durchzuführen,
eine Erhöhung der Anzahl kann witterungsbedingt
notwendig werden und wird ggf. vom AG angewiesen).
Menge: 107,000 Stk

**5.7.04 Sträucher-,gem. DIN 18919 1 Jahr lang pflegen**
Sträucher-,gem. DIN 18919 1 Jahr lang pflegen

Lockern, Anzahl der Arbeitsgänge : 16 Stückin 2 Jahren

Wurzelunkräuter ziehen,  trockene Triebe abschneiden, Flächen von Unkraut säubern, ggf. Gehölzverankerungen nachrichten.
Anfallendes Unkraut wird Eigentum des AN und ist zu beseitigen.
Bearbeitungstiefe 5 cm.
Papier,Müll u.ä. sind abzusammeln und zu beseitigen, sodaß die Bepflanzung ständig in einem einwandfreien Zustand ist.
Abrechnung in der Abwicklung.
Menge: 107,000 Stk

### Bauteil 6 Sonstige Maßnahmen für Außenanlagen

**6.1 Sicherheitstechnische Abnahme der Spielgeräte und der Spielplatzanlage**
Sicherheitstechnische Abnahme der Spielgeräte und der Spielplatzanlage

Sicherheitstechnische Abnahme der Spielgeräte und der
Spielplatzanlage durch einen zertifizierten
 Spielplatzprüfer, inkl. Ausstellung eines
schriftlichen Gutachtens.
Folgende Nachweise sind vorzulegen:
- Nachweis der Zertifizierung als qualifizierter
Spielplatzprüfer nach DIN 79161-1 und 2

- Sachkundenachweis für 'Operative Inspektionen für
sichere Spielplätze und Spielgeräte'

- ein Abnahmeprotokoll als Muster

- Angabe von Referenzstädten bzw. Gemeinden, in denen
bereits Abnahmen bzw. Jahreshauptuntersuchungen
durchgeführt wurden
Menge: 1,000 Stk

**6.2 Arbeitsstunde Landschaftsgärtner**
Menge: 5,000 Std

**6.3 Arbeitsstunde Facharbeiter**
Menge: 5,000 Std

**6.4 Arbeitsstunde Helfer**
Menge: 5,000 Std

**6.5 Minibagger inkl. Fahrer**
Menge: 3,000 Std

**6.6 Radlader inkl. Fahrer**
Radlader inkl. Fahrer,
55 - 88 KW
Menge: 5,000 Std
